# Ausschreibungstexte
Leistungsbeschreibung (GAEB 90, DA81)

## www.heinze.de/at-manager
Datum: 17.11.10

### Titel 01 Leistungspositionen

**01.1 Individual-Gusseisentreppe Fabrikat SPRENG**
Herstellung, Lieferung und Montage einer
Individual-Gusseisentreppe Fabrikat SPRENG oder
gleichwertig:

Spindeltreppe
(  ) Modell 2000
(  ) Modell 1900
(  ) Modell 1890

Treppenmaße:
Treppendurchmesser 1660 mm (Mod.2000) /1400
mm(Mod.1900) /1180 mm (Mod.1890)
Geschoßhöhe(n) _____ mm von FFB bis FFB.

Konstruktion bestehend aus Standrohr mit aufgeschobenen
Trittelementen. Trittkonstruktion bestehend aus
Spindelelement mit Setzstufe, Trittstufe und
Randwinkel.
Trittkonstruktion und Geländerpfosten aus Gusseisen,
Standrohr und Fußplatte aus Stahl.
Letzter Tritt verbreitert als Podest entsprechend 2
Stufenbreiten. Zwischenstück aus Stahlblech als
Vergrößerung/Verbindung vom Treppenpodest zur
Deckenkante angepasst an die örtliche Einbausituation.
Unteres Ende des Standrohres auf Stahlfußplatte oder
Überschubrohr.
Spindelelemente nach oben ca. 95 cm über Podest
verlängert mit Abdeckkappe.
Standrohr rostschutzgrundiert, Trittkonstruktion mit
Farbbeschichtung n.A.
Geländer und Handlauf an der Tragkonstruktion fertig
montiert, alternativ zur bauseitigen Montage.

Pos. A1_______Stück  Alternativ: Stahlteile
feuerverzinkt.

Pos. A1_______Stück  Alternativ: Stahlteile
feuerverzinkt und lackiert n.A.
Menge: 0,000 Stk
