# Ausschreibungstexte
Leistungsbeschreibung (GAEB 90, DA81)

## www.heinze.de/at-manager
Datum: 17.11.10

### Titel 01 Leistungspositionen

**01.1 Treppengeländer**
Stahlgeländer mit einem senkrechten Gusseisen-Pfosten
pro Stufe. Formgebung der Pfosten entsprechend Vorgaben
Gusseisentreppe der Pos 1 (Modell 2000/1900/1890).
Erforderlichenfalls Geländerfüllungen als senkrechte,
runde Zwischenstäbe zwischen Handlauf und Trittstufe.

Handlaufausführung als :
(  ) Stahlrohr.
(  ) Edelstahlrohr
(  ) Flachstahl.
(  ) Flachstahl aus Edelstahl
(  ) Holz.
Menge: 0,000 m
