# Ausschreibungstexte
Leistungsbeschreibung (GAEB 90, DA81)

## www.heinze.de/at-manager
Datum: 17.11.10

### Titel 01 Leistungspositionen

**01.1 Industrie- und Fluchttreppe Fabrikat SPRENG System HBS**
Herstellung, Lieferung und Montage einer Industrie- und
Fluchttreppe Fabrikat SPRENG System HBS oder
gleichwertig:

Stahl-Spindeltreppe ____-geschossig nach DIN 18065 mit
einer glatten, durchgehenden Spindel aus Stahlrohr nach
Statik und daran verschraubten, auskragenden
Trittenstufen. Montage durch Verschraubung der Tritte
an der Spindel.
Geländer und Handlauf ebenfalls in Stahl, an der
Trittkonstruktion durch Verschraubung befestigt. Treppe
fertig montiert, alternativ zur bauseitigen Montage.

Treppenmaße:
Grundriss der Treppe entsprechend beigefügtem Plan.
Durchmesser der Treppe _______mm, Laufbreite der Treppe
_______mm.
Geschosshöhe(n) _______mm von FFB bis FFB.
Lauflänge _________ Stufen. Steigungsverhältnis
____Steigungen s/a = _____/_____mm.

Tragkonstruktion:
Spindel als Mittelsäule aus Stahlrohr nach Statik.
Spindeldurchmesser abhängig vom  Treppendurchmesser.
Unteres Ende der Treppenspindel auf Stahlfußplatte.
Spindel oben ca. 100 cm über Podest verlängert,
geschlossen.

Trittkonstruktion:
An der Stufeninnenseite Anschlussblech mit Bohrungen
zur Verschraubung mit der Treppenspindel. Stufen
außenseitig mit runden Deckblechen verschweißt.
Deckbleche mit Bohrungen zur Verschraubung mit den
Geländerpfosten.
Trittausführung als :
(  ) Gitterrosttritte, Maschenweite __________ (30/30,
30/10, Sondergröße), als
(  ) Schweißpressroste (SP)
(  ) Pressroste (P)
(  )  mit Sicherheitsantrittskante.
- (  ) Rutschhemmende Roste mit gezahnten Tragstäben.
(  ) Strukturierte Blechtritte (Riffel- oder
Tränenblechtritte).
(  ) Lochkragenblechtritte.
Letzter Tritt verbreitert als Podest ca. ____°.
Podestvergrößerung über Treppenradius als Laufsteg
Länge/Breite _____/_____mm.
Unteres Ende der Treppenspindel auf Stahlfußplatte.
Spindel oben ca. 90 cm über Podest verlängert,
geschlossen.
Stahlteile komplett feuerverzinkt.

Pos. A1_______Stück  Zulage: Trittverdeckende
Flachstahlaußenwange, Dicke_____mm.

Pos. A1_______Stück  Alternativ: Stahlteile in
Edelstahl, matt geschliffen.
Menge: 0,000 Stk
