# Ausschreibungstexte
Leistungsbeschreibung (GAEB 90, DA81)

## www.heinze.de/at-manager
Datum: 17.11.10

### Titel 01 Leistungspositionen

**01.1 Treppengeländer**
Treppengeländer  als :
(  ) Stahlstabgeländer mit Ober- und Untergurt;
(  ) Stahlstabgeländer mit Untergurt, ohne Obergurt;
(  ) Rohrgeländer mit einem Kniegurt aus Rundstahl;
(  ) Rohrgeländer mit mehreren Kniegurten aus
Rundstahl;
(  ) Rohrgeländer mit Füllungen in Rahmen aus:
- (  ) Welldrahtgitter;.
- (  ) Lochblech
(  ) Rohrgeländer mit Füllungen aus Stahlblech;

Pfosten zur Verschraubung mit den Stufen aus:
(  ) Stahlrohr
(  ) Flachstahl
(  ) Profilstahl

Handlauf aus :
(  ) Stahlrohr.
(  ) Flachstahl.

Geländerhöhe mindestens 100cm bzw. nach Angabe.

Pos. A1_______Stück  Zulage: Spindelhandlauf auf
Konsolen.

Pos. A1_______Stück  Zulage: Zusätzlicher
Kinderhandlauf am Geländer.

Pos. A1_______Stück  Zulage: Abschlußtüre am
Treppenantritt, geländerhohe Ausführung.
Menge: 0,000 m
