# Ausschreibungstexte
Leistungsbeschreibung (GAEB 90, DA81)

## www.heinze.de/at-manager
Datum: 17.11.10

### Titel 01 Leistungspositionen

**01.1 Industrie- und Fluchttreppe Fabrikat SPRENG System HGT**
Herstellung, Lieferung und Montage einer Industrie- und
Fluchttreppe Fabrikat SPRENG System HGT oder
gleichwertig:

Geradläufige Stahltreppe ___-läufig über ___Geschosse
nach DIN 18065/24530 mit gerade durchlaufenden
Außenwangen aus Flach- oder Profilstahl nach Statik.
Tragkonstruktion aus Profilstahl nach Statik. Tritte
und Podeste zwischen den Wangen verschraubt.
Montage durch Verschraubung der Tritte zwischen den
Wangen. Wangen- und Podestunterkonstruktion mit
senkrechten Stützen verschraubt. Geländer an oder auf
den Wangen verschraubt. Geländer und Handlauf an der
Trittkonstruktion fertig montiert, alternativ zur
bauseitigen Montage.

Treppenmaße:
Grundriss der Treppe entsprechend beigefügtem Plan.
Laufbreite der Treppe _______mm.
Geschosshöhe(n) _______mm von FFB bis FFB.
Lauflänge ________Stufen. Steigungsverhältnis
_____Steigungen s/a = _____/_____mm.
Treppenläufe: _____Stück mit insgesamt
____Steigungen.
Austrittspodeste:  ____Stück, Länge/Breite
______/______mm.
Zwischenpodeste: ____Stück, Länge/Breite
______/______mm.

Tragkonstruktion:
Stützen und Querträger aus :
(  ) Profilstahl
(  ) Rechteckrohr
(  ) Quadratrohr
(  ) Rundrohr.
Wangen mit Bohrungen zur Verschraubung der Tritte aus :

(  ) Breitflachstahl
(  ) Profilstahl
(  ) Rechteckrohr

Trittkonstruktion:
An den Stufenaußenseiten angeschweißte Stirnbleche mit
Lochung zur Verschraubung mit den Außenwangen.
Trittausführung als :
(  ) Gitterrosttritte, Maschenweite __________ (30/30,
30/10, Sondergröße), als
(  ) Schweißpressroste (SP)
(  ) Pressroste (P)
(  )  mit Sicherheitsantrittskante.
- (  ) Rutschhemmende Roste mit gezahnten Tragstäben.
(  ) Strukturierte Blechtritte (Riffel- oder
Tränenblechtritte).
(  ) Lochkragenblechtritte.

Alle Stahlteile feuerverzinkt nach DIN EN ISO 1461.

Pos. A1_______Stück  Alternativ: Stahlteile in
Edelstahl, matt geschliffen.
Menge: 0,000 Stk
