# Ausschreibungstexte
Leistungsbeschreibung (GAEB 90, DA81)

## www.heinze.de/at-manager
Datum: 17.11.10

### Titel 01 Leistungspositionen

**01.1 Individual-Zweiwangen-Stahltreppe Fabrikat SPRENG**
Herstellung, Lieferung und Montage einer
Individual-Zweiwangen-Stahltreppe Fabrikat SPRENG oder
gleichwertig:

Zweiwangen-Stahltreppe ____-geschossig nach DIN 18065
mit Außenwangen aus Stahl. Trag- und Trittkonstruktion
in Stahl, einschließlich montierter Trittbeläge bzw.
für die bauseitige Belegung. Geländer und Handlauf an
der Tragkonstruktion fertig montiert, alternativ zur
bauseitigen Montage.

Treppenmaße:
Grundriss der Treppe entsprechend beigefügtem Plan.
Laufbreite der Treppe _______mm.
Geschosshöhe(n) _______mm von FFB bis FFB.
Lauflänge _________ Stufen. Steigungsverhältnis
_____Steigungen s/a = _____/_____mm.

Tragkonstruktion:
Trittverdeckende Wangen :
(  )  aus Flachstahl (Dicke entsprechend Statik).
(  )  als Stahlhohlkasten unterschiedlicher Dicke.
(  )  Rechteckrohr.
(  )  Profilstahl.
Wangenansicht :
(  ) ober - und unterseitig durchlaufend.
(  ) oberseitig abgestuft.
(  ) ober - und unterseitig abgestuft.

Tritte zwischen den Wangen verschweißt.
Trittkonstruktion als :
(  ) Abgekantete Stahlblechtritte aus glattem Blech.
(  ) Abgekantete Stahlblechtritte aus strukturiertem
Blech (z. B. Riffelblech).
(  ) Glatte Stahlblechtritte
(  ) Versenkte Blechtritte.
(  ) Lochblechtritte.
(  ) Stahltrogtritte.
(  ) Trittschallgedämmte Stahlkastentritte.
(  ) Konsolentritte.
(  ) Gitterrosttritte.
(  ) Lochkragenblechtritte.
(  ) Faltstufentritte.
(  ) Setzstufentritte.

Podest(e) gemäß beigefügtem Plan, entsprechend einem
-vergrößerten Tritt mit ca. ____°.

Stahlteile mit Korrosionsschutzanstrich.

Pos. A1_______Stück  Alternativ: Trittkonstruktion
gemäß beigefügtem Detail

Pos. A1_______Stück  Alternativ: Stahlteile
feuerverzinkt.

Pos. A1_______Stück  Alternativ: Stahlteile in
Edelstahl, matt geschliffen.
Menge: 0,000 Stk
