# Ausschreibungstexte
Leistungsbeschreibung (GAEB 90, DA81)

## www.heinze.de/at-manager
Datum: 17.11.10

### Titel 01 Leistungspositionen

**01.1 Treppengeländer**
Treppengeländer
Geländerausführung als :
(  ) Stahlstabgeländer ohne Ober- und Untergurt;
(  ) Stahlstabgeländer mit Untergurt, ohne Obergurt;
(  ) Stahlstabgeländer mit Obergurt,  ohne Untergurt;
(  ) Stahlstabgeländer mit Ober - und Untergurt;
(  ) Stahlgeländer mit Kniegurten aus :
- (  ) Rundstahl.
- (  ) Flachstahl.
- (  ) Stahlseilen.
- (  ) Flachstahlband.
(  ) Stahlgeländer mit Füllungen, bestehend aus Rahmen
zur Aufnahme von :
- (  )  senkrechten Stahlstäben.
- (  )  Welldrahtgitter
- (  )  Lochblechen
(  ) Stahlgeländer mit Glasfüllungen aus
Sicherheitsglas mit Glashaltern
(  ) Stahlgeländer mit Glasfüllungen aus Acrylglas mit
Glashaltern
(  ) Glasgeländer mit Glasbrüstungen aus
Sicherheitsglas.
(  ) Blechbrüstungsgeländer.

Pfosten aus:
(  ) Stahlrohr
(  ) Flachstahl
(  ) Profilstahl
(  ) Doppelflachstahl

Handlaufausführung als :
(  ) Stahlrohr,
(  ) Edelstahlrohr.
(  ) Flachstahl.
(  ) Flachstahl aus Edelstahl.
(  ) Stahlkasten.
(  ) Holz.
(  ) als Wandhandlauf.

Geländerhöhe mindestens 90cm bzw. nach Angabe.
Menge: 0,000 m
