# Ausschreibungstexte
Leistungsbeschreibung (GAEB 90, DA81)

## www.heinze.de/at-manager
Datum: 17.11.10

### Titel 01 Leistungspositionen

**01.1 Trittbeläge**
Trittbeläge aus :
(  ) Holz:  Buche, Eiche, Ahorn, Sonstige, Dicke 40mm,
massiv, versiegelt.
(  ) Stein: Granit, Marmor, Sonstige, Dicke 30mm,
poliert.
(  ) Sonstige
Menge: 0,000 Stk
