# Ausschreibungstexte
Leistungsbeschreibung (GAEB 90, DA81)

## www.heinze.de/at-manager
Datum: 17.11.10

### Titel 01 Leistungspositionen

**01.1 Deckenzarge zur Verkleidung des Deckendurchbruchs aus Stahlblech**
Deckenzarge zur Verkleidung des Deckendurchbruchs aus
Stahlblech, Höhe/Dicke ___/___mm
Maße:
___ m Deckenzarge gerade.
___ m Deckenzarge gebogen.
Menge: 0,000 m
