# Ausschreibungstexte
Leistungsbeschreibung (GAEB 90, DA81)

## www.heinze.de/at-manager
Datum: 17.11.10

### Titel 01 Leistungspositionen

**01.1 Statische Berechnung zur Vorlage beim Prüfstatiker.**
Menge: 0,000 Stk
