# Ausschreibungstexte
Leistungsbeschreibung (GAEB 90, DA81)

## www.heinze.de/at-manager
Datum: 17.11.10

### Titel 01 Leistungspositionen

**01.1 Podest - und Abschlussgeländer entsprechend Treppengeländer.**
Podest - und Abschlussgeländer entsprechend
Treppengeländer.
Maße:
____ m Abschlussgeländer im Grundriss gerade.
____ m Abschlussgeländer im Grundriss gebogen
Menge: 0,000 m
