# Ausschreibungstexte
Leistungsbeschreibung (GAEB 90, DA81)

## www.heinze.de/at-manager
Datum: 17.11.10

### Titel 01 Leistungspositionen

**01.1 Schutzkäfig am Treppenantritt mit Abschlusstüre und Panikbeschlag.**
Menge: 0,000 Stk
